# Leistungsbeschreibung (GAEB 90, DA81)
Währung: EUR

## Leistungsverzeichnis

### 12 Konsolen

*Hinweis*
-------------------------------------------------------
-------------------------------------------------------
----------------------- HINWEISE ----------------------
-------------------------------------------------------
-------------------------------------------------------
Bitte beachten Sie:
Eine Weitergabe des kompletten Verzeichnisses "LV-
Texte" oder einzelnen Ausschnitten ist gestattet,
sofern die Inhalte nicht geändert werden.

(c) 04/2008 firomatic

-------------------------------------------------------
-------------------------------------------------------
----------------------- HINWEISE ----------------------
-------------------------------------------------------
-------------------------------------------------------

**12.0001 Flügelbock mit Gewindestift standard**
für Schubspindelantriebe

System: firomatic (801011)

**12.0002 Winkelkonsolengarnitur WK 150/90**
für Schubspindelantriebe

System: firomatic (801081)

**12.0003 Winkelkonsolengarnitur WK 200/120**
für Schubspindelantriebe

System: firomatic (801083)

**12.0004 Klemmringkonsole standard**
für Schubspindelantriebe

System: firomatic (801050)

**12.0005 Klemmringkonsole lang**
für Schubspindelantriebe

System: firomatic (801051)

**12.0006 Bodendeckel mit Augenschraube**
für Schubspindelantriebe (max. 650N)

System: firomatic (801080)

**12.0007 Rahmenkonsole standard**
für Schubspindelantriebe Uni 230

System: firomatic (400765)

**12.0008 Rahmenkonsole Doppelloch**
für Schubspindelantriebe Uni 230

System: firomatic (400766)

**12.0009 Schwenkkonsolensatz K3/S ***
für * gekürzte Kettenantriebe

- zur Montage an Kipp-, Klapp-, Dreh- und
  Schwingfenstern

System: firomatic (800140)

**12.0010 Schwenkkonsolensatz K3/DK**
für Kettenantriebe

- zur Montage an Dachfenstern

System: firomatic (800142)

**12.0011 Schwenkkonsolensatz K3/R mit Z-Konsole**
für Kettenantriebe, Rahmenmontage

- zur Montage an Kippfenstern
- auch für Kettenantriebe K2 RWA und K2 230 einsetzbar

System: firomatic (800141)

(_)  0mm
(_) 10mm
(_) 15mm

**12.0012 Schwenkkonsolensatz K3/F**
für Kettenantriebe, Flügelmontage

- zur Montage an Kippfenstern
- auch für Kettenantriebe K2 RWA und K2 230 einsetzbar

System: firomatic

(_)  0mm - 800137
(_) 10mm - 800138
(_) 15mm - 800139

**12.0013 Schwenkkonsolensatz FM-DF**
für Kettenantriebe FM

- zur Montage an Klapp- und Dachfenstern

System: firomatic (800321)

**12.0014 Schwenkkonsolensatz FM-KF**
für Kettenantriebe FM

- zur Montage an Kippfenstern

System: firomatic (800323)

USt %: 19,00
